# Neuruppin Kita Gildenhall Abbruch und Neubau
Angebotsaufforderung (GAEB DA 2000 1.2, DA83)
Projekt: 9124
Währung: EUR
Auftraggeber: Stadtverwaltung Fontanestadt Neuruppin, Bauamt SG Hochbau, Karl-Liebknecht-Str. 33-34, 16816 Neuruppin; DV-Nummer: LOS11; Vergabenummer: LOS11
Erstellt mit: BECHMANN AVA 2025.140/ GAEB Toolbox V3.3 G90 R20210630, BECHMANN AVA 2025.140, 08.07.2026

## Los11 Malerarbeiten
Datum: 08.07.2026

### 11 Malerarbeiten

#### Titel 11.V Vorbemerkungen

*Hinweis: Projektbeschreibung*
Objektbeschreibung:
Auf dem Grundstück der bestehenden Kindereinrichtung soll eine neue Kindertagesstätte für bis zu 80 Kinder errichtet werden. Das Bestandsgebäude ist dafür im Vorfeld komplett abzubrechen.
Beim Neubau handelt sich um einen zweigeschossigen Kubus mit Flachdach in Holzrahmenbauweise.
Da das Grundstück bereits erschlossen ist, werden die vorhandenen Medienanschlüsse für den
geplanten Neubau nur entsprechend angepasst.
Die Gründung des Neubaus erfolgt in Form einer Stahlbetonbodenplatte, die sich auf einer umlaufenden Frostschürze befindet. Die Bodenplatte erhält eine Dämmung auf einer Trennungslage.
Die Außenwände werden als Holzrahmenbau inklusive einer Holzfaserdämmung errichtet. Die Fenster und Fenstertüren sind als Alufenster mit Isolierverglasung in unterschiedlichen Größen
geplant. Die Fenster erhalten sowohl Kipp- als auch Drehbeschläge. Als Haupteingangstür ist eine 2-flüglige Alu-Verbundtür vorgesehen. Als Außenwandbekleidung ist farbiges Plattenmaterial auf Holzbasis auf einer Traglattung angedacht. Die Außenwände werden innenseitig mit OSB-Platten bzw. Gipskartonplatten bekleidet.
Das Gebäude erhält automatisch betriebene außenliegende Sonnenschutzanlagen, um auch den
Anforderungen an den sommerlichen Wärmeschutz zu genügen. Dabei handelt es sich um Raffstores, deren Lichtdurchlässigkeit individuell angepasst werden kann.
Die tragenden Innenwände sind ebenfalls Holzrahmenbauwände, die mit Gipskarton bekleidet und mit Holzfaserdämmung gedämmt werden. Es werden weiterhin nichttragende Gipskartonwände
einschließlich Dämmung errichtet. Die Innenwandöffnungen erhalten Röhrenspantüren.
Die Decke zwischen dem Erdgeschoss und dem 1. Obergeschoss sowie die Dachdecke werden als Brettstapeldecke hergestellt. Die Fußböden erhalten einen Heizestrich auf einer Dämmlage mit
Kautschuk- oder Fliesenbelag. Die Decken werden unterseitig teilweise mit Gipskarton bekleidet. In einigen Bereichen verbleiben die Holzdecken materialsichtig.
Die inneren Wände und Decken erhalten Farbanstriche teilweise auf Malervliesuntergründen. In den Sanitär- und Küchenbereichen werden Wandfliesen geplant.
Das Dach wird als Flachdach mit einer extensiven Begrünung errichtet.
Das Gebäude erhält zur barrierefreien Erschließung einen Aufzug. Der Aufzugsschacht wird aus Beton hergestellt. Die vertikale Erschließung erfolgt weiterhin über zwei Treppenhäuser mit Stahlbetontreppen und Metallgeländern einschl. Handlauf.
Das Gebäude wird mit einer modernen Anlagentechnik für die Beheizung und Brauchwasserversorgung ausgestattet. Es kommt eine Luftwärmepumpentechnik zum Einsatz. Die Außeneinheiten der zwei Luftwärmepumpen werden an der Auffahrt am westlichen Giebel positioniert. Um die Heizlast abdecken zu können, kommen zwei Wärmepumpen zum Einsatz, die parallel gefahren werden können. Die Beheizung des Gebäudes erfolgt mit einer Fußbodenheizung. Die Warmwasserversorgung erfolgt dezentral mit Warmwasserspeichergeräten.
Auf dem Flachdach wird eine Photovoltaikanlage aufgestellt. Die erzeugte Energie wird zum
Eigenverbrauch genutzt.
Die Einrichtung erhält eine Hausalarmanlage.
Im Bereich der Außenanlagen werden zwei kleinere Nebengebäude für Lager- und Abstellzwecke geplant. Die Nebengebäude werden ebenfalls mittels Stahlbetonbodenplatte auf einer umlaufenden Frostschürze gegründet und erhalten Wände in Holzrahmenbauweise mit Holzfaserdämmung sowie farbiges Plattenmaterial auf einer Traglattung als Außenverkleidung. Die
Dächer werden als Flachdachkonstruktion errichtet. Die Nebengebäude sind unbeheizt.
In den Außenanlagen sind Pflaster-, Rasen-, Pflanz- und Spielflächen geplant. Das Grundstück wird mit einer Zaunanlage eingefriedet und Wege und Parkplatzflächen gergestellt. Die vorhandenen Spielgeräte werden ausgebaut und entsorgt bzw. während der Bauzeit eingelagert und wiedererrichtet. Abgängige Spielgeräte werden durch neue Geräte ersetzt.

*Hinweis: Besondere Vorbemerkungen/ Baustellenbesetzung*
Besondere Vorbemerkungen

Wie Sie der Projektbeschreibung entnehmen können, wird das Bestandgebäude mit Beginn der Arbeiten abgebrochen und anschließend der Neubau erstellt.
Die generelle Baustelleneinrichtung (Bauzaun, Baustrom (ohne eigene Unterverteilung), Bauwasser (ohne Unterverteilung), Baustellen WC (WC- Container) inkl. Reinigung wird durch das Los Baustelleneinrichtung gestellt und kann durch alle Gewerke genutzt werden.
Die Stellung einer Fassadenrüstung zur Leistungserbringung erfolgt durch das Los Gerüstbau. Eigenmächtige Änderungen an der Rüstung sind nicht zulässig.
Bockrüstungen oder mobile Arbeitsgerüste zur Leistungserbringung im Gebeäude sind einzurechnen und werden nicht gesondert vergütet.
Sonstige Baustelleneinrichtungen, Transport-, Hebe-, und Hilfsmittel usw., welche zur Leistungserbringung notwendig sind, sind falls nicht gesondert beschrieben in die jeweiligen Leistungspositionen einzurechnen.
Die Beachtung der gesetzlich vorgeschrieben Arbeits- und Sicherheitsmaßnahmen hat zwingend zu erfolgen. Weiterhin sind sowohl technische, organisatorische und persönliche Schutzmaßnahmen einzurechen und die Mitarbeiter entsprechend der internen Gefährdungsbeurteilung zu untwerweisen. Die Baustelle wird durch einen SiGeKo regelmäßig und unangekündigt kontrolliert und protokolliert.
Sollte Unklarheiten oder Unstimmigkeiten in der Leistungsbeschreibung festgestellt werden, so ist im Zuge der Ausschreibungsbearbeitung darauf hinzuweisen.
Alle Materialnachweise, Lieferscheine, Entsorgungsnachweise, Fachunternehmererklärung usw. sind unaufgefordert mit der jeweiligen Abschlagsrechnung sowie der losweisen Dokumentation bei der Bauleitung einzureichen. Gleiches gilt für das Führen der Bautagesberichte.

Bei der Ausführung von Bauleistungen an Bauteilen mit Brandschutzanforderungen ist durch das ausführende Unternehmen der Nachweis zu erbringen, dass die eingebauten Baustoffe/ Bauteile den durch die Planer, in diesem Falle die Brandschutzplanung, gestellten Anforderungen entsprechen = Brandschutzdokumentation.
Bestandteile Brandschutzdokumentation:
Teil 1 – Verwendbarkeitsnachweis (Dokument je nach eingebautem Material/ Bauteil verschiedene Bezeichnung)
Teil 2 – Übereinstimmungsbestätigung/ Errichterbescheinigung des Fachunternehmers
Teil 3 – Lieferscheine

Baustellenbesetzung

Das Führungspersonal ist der Bauleitung vor Baubeginn schriftlich zu benennen (Firmenbauleiter bzw. Obermonteur). Während der Bauzeit sollte das vom Auftragnehmer einzusetzende Führungspersonal nicht gewechselt werden. Ein deutschsprachiger Polier bzw. Vorarbeiter, der bevollmächtigt ist, Anweisungen entgegenzunehmen und verbindliche Auskünfte bezüglich der Baustellenabwicklung geben kann, muss während der Leistungserbringung ständig auf der Baustelle anwesend sein.
Wird ein Wechsel aus zwingenden Gründen erforderlich, so hat der Auftragnehmer, unter Angabe der Gründe, den Wechsel schriftlich bei der örtlichen Bauüberwachung anzumelden.
Die Teilnahme an den Bauberatungen ist zur Abstimmung der Leistungserbringung sowie Ausführung der Leistung zwingend erforderlich. Sollte eine Teilnahme nicht notwendig sein, so wird dies durch die Bauleitung kommuniziert.
Die Baustelle ist stets mit ausreichend Personal und Material auszustatten, so dass eine kontinuierliche Leistungserbringung entsprechend der Abstimmungen mit der Bauleitung gewährleistet wird.
Sollte eine Besetzung aus irgendwelchen Gründen (Krankheit etc.) nicht, oder nicht in vollem Umfang möglich sein, so ist die Bauleitung unverzüglich über die voraussichtliche Dauer und Kompensationsmaßnahmen zu informieren.

Generell wird eine offene, vertrauensvolle und wertschätzende Zusammenarbeit angestrebt. Daher wird insbesondere bei Fragen, Problemen, Bedenken oder Unstimmigkeiten um eine unverzügliche Meldung gebeten, so dass eine Lösung abgestimmt und kommuniziert werden kann.

Allgemeine Hinweise zur Ausführung

- Sämtliche Maße sind bauörtlich zu nehmen und zu überprüfen
-  Meterrisse und Meßpunkte: Maße für eigene Zwecke sind vom Auftragnehmer als Nebenleistung ohne gesonderte Vergütung zu erbringen

Brandschutz:
Alle tragenden, aussteifenden und raumabschließenden Bauteile müssen die nach Brandschutzkonzept geforderte Brandschutzqualität aufweisen.

Die Leistung ist jeweils komplett einschl. Lieferung, Abbund, Einbau, Befestigungs-, Verbindungs-, Anschlussmittel, Trennlagen, Montagehilfen etc. anzubieten und auszuführen. Es sei denn die
Positionen sind im Leistungsverzeichnis gesondert aufgeführt.

Vorleistungen anderer Gewerke sind auf ihre Eignung zu prüfen. Alle Untergründe sind vor Beginn
der Arbeiten auf Tragfähigkeit zu überprüfen. Beanstandungen und Mängel an diesen sind der örtlichen Bauleitung vor Ausführungsbeginn schriftlich mitzuteilen.

Es dürfen keine Stoffe zur Anwendung kommen, deren Inhalt ganz oder teilweise als gefährlicher
Stoff in der Gefahrstoffverordnung aufgeführt ist.
Alle Einzelteile müssen aufeinander abgestimmt sein. Alle angegebenen Maße sind Circa-Maße.

#### Titel 11.01 vorbereitende Arbeiten

**11.01.1 Boden abdecken, Papier**
Böden mit Papier gegen Verschmutzung während der Malerarbeiten vollflächig abdecken und abkleben. Bei Beschädigungen der Abdeckung sind diese umgehend zu reparieren.
Nach erfolgter Beschichtung entfernen und komplett entsorgen. In dieser Position sind nur die Flächen erfasst, bei denen die Leistung nach Art und Umfang nicht als Nebenleistung einzuordnen ist.
Menge: 780,000 m²

**11.01.2 Staubschutz, Fenster + Türen**
Staubschutz für Fenster, Fensterbänke und Türen einschl. staubdichtes Abkleben vor Beginn der Arbeiten anbringen und nach Beendigung entfernen.
Material  : Folie
Menge: 235,000 m²

**11.01.3 Bauteile abkleben**
Bauteile abkleben, als Vorbereitung der Beschichtung.
Nach erfolgter Beschichtung entfernen und komplett entsorgen.
Bauteil:  Fenster/ Türen bis 4 m² Einzelgröße
Menge: 113,000 St

**11.01.4 Staubschutz, Gegenstände**
Staubschutz für Gegenstände und Einbauten wie bspw. Treppen einschl. staubdichtes Abkleben. Ausführung nach Anweisung durch die Bauleitung z. B. bei der Ausführung von Arbeiten in verbleibenden Bereichen
Material  :  Folie
Gegenstand  :  Möbel, Durchgänge, Treppen etc.
Menge: 150,000 m²

#### Titel 11.02 Malerarbeiten

**11.02.1 Fläche überspannen, Malergewebe**
Überspannen rissgefährdeter Flächen, sowie Kanten, Ecken etc. mit Gewebe inkl. Vorbehandlung und Spachtelung gemäß Vorpositionen. Bockrüstung oder andere Hilfsmittel sind mit einzurechnen und werden nicht gesondert vergütet.

Bauteil  : Wände und Decken (GK)
Raumhöhen  : bis ca. 2,80m

Angeb. Fabrikat  : '.............................'
  (durch Bieter einzutragen)
Menge: 250,000 m²

**11.02.2 Malervliestapete, Wand, innen**
Malervliestapete auf vorbereitete Flächen faltenfrei auf Stoß verkleben, zur nachfolgenden Beschichtung mit Dispersionssilikatfarbe.

Einbauort  : Wand
Raumhöhe  : bis ca. 2,80 m
Untergrund  : Gipsbauplatten, gespachtelt (mind. Q2)
Material  : Malervliestapete, dimensionsstabil, rissüberbrückend
Flächengewicht  : mind. 130 g/m²
Struktur  : strukturlos, fein

Angeb. Fabrikat  : '.............................'
  (durch Bieter einzutragen)
Menge: 1110,000 m²

**11.02.3 Malervliestapete, Decke, innen**
Malervliestapete auf vorbereitete Flächen faltenfrei auf Stoß verkleben, zur nachfolgenden Beschichtung mit Dispersionsfarbe.

Einbauort  : Decke
Raumhöhe  : ca. 3,00 m (OG) bzw. 3,60m (EG)
Untergrund  : grundierter Putz bzw. Gipsbauplatten
Material  : Malervliestapete, dimensionsstabil, rissüberbrückend
Flächengewicht  : mind. 130 g/m²
Struktur  : strukturlos, fein

Angeb. Fabrikat  : '.............................'
  (durch Bieter einzutragen)
Menge: 350,000 m²

**11.02.4 Glasfaser-Tapete, Wand**
Glasfaser-Tapete, auf Stoß tapeziert, ohne Beschichtung, an Wänden in stärker strapazierten Laufbereichen wie Flure, Treppenhäuser.

Design  :  mittel-grob

Angeb. Fabrikat : '.............................'
  (durch Bieter einzutragen)
Menge: 547,000 m²

**11.02.5 Tapeteneckleiste Kunststoff, Außenecken**
Tapeteneckleiste aus Kunststoff auf Wand-Außenecken anbringen.
Die Ausführug erfolgt nach Absprache mit der Bauleitung an ausgewählten Ecken.

Material  : Kunststoff
Form  : L-Winkel mit Eckschutz
Querschnitt  : 22mm x 22mm
Farbe  : weiß
Menge: 10,000 m

**11.02.6 Verfugung, Acryl, überstreichbar**
Plastoelastische Verfugung mit anstrichverträglichem Ein-Komponenten-Dichtstoff auf Acryldispersionsbasis inkl. ggf. notwendiger Flankenvorbehandlug an den Anschlussflächen und Hinterlegen der Fugenhohlräume mit geeignetem Hinterfüllmaterial, Fuge geglättet.

Untergrund  : Innenputz bzw. Gipsbauplatten, Sockelleisten
Farbton  : weiß
Fugenbreite  : bis 10 mm

Angeb. Fabrikat  : '.............................'
  (durch Bieter einzutragen)
Menge: 1853,000 lfdm

**11.02.7 Anlegen von Musterflächen**
Anlegen von Musterflächen für abgestimmte/ vorgegebene Farbtöne mit einer Größe von mind. 0,5m² zur Beurteilung und Freigabe durch den Bauherren, Architekt(in)
Menge: 6,000 St

**11.02.8 Beschichtung innen, Sol-Silikatfarbe**
Beschichtung von gespachtelten GK-Wand- und Decken-Flächen, Treppenuntersichten (Beton) im Innenbereich, deckend, mit Sol-Silikatfarbe, einfarbig, weiß.
- Grund- bzw. Zwischenbeschichtung mit max. 5 % Wasser
verdünnt
- Schlussbeschichtung unverdünnt
Untergrund zuvor auf Eignung, Trag- sowie Haftfähigkeit prüfen. Emissionsarm, lösemittel- und weichmacherfrei, gut deckend, wasserdampfdiffusionsfähig, frei von foggingaktiven Substanzen, umweltschonend und geruchsarm. Für Feuchträume geeignet.
Bauteil  :  Wände, Decken
Untergrund  :  Gipskarton, gespachtelt (mind.  Q2), Malervliestapete
Glanzgrad bei 85°  :  stumpfmatt
Maximale Korngröße  :  fein
Konstrastverhältnis  :  Klasse 1
Nassabriebbeständigkeit  :  R-Klasse 1
Farbe  :  cremeweiß (NCS S 0502-Y)
Notwendige Abklebearbeiten sind in die Position einzukalkulieren und werden nicht gesondert vergütet, sofern sie nicht in anderen Positionen erfasst sind.
Bockrüstung oder andere Hilfsmittel sind mit einzurechnen und werden nicht gesondert vergütet.

Angeb. Fabrikat  : '.............................'
  (durch Bieter einzutragen)
Menge: 2100,000 m²

**11.02.9 Leibungen als Zulage**
Zulage zur Vorposition für die entsprechende Bearbeitung der Leibungsflächen.
Abgerechnet wird über die Fläche der zu bearbeitenden Leibungen.
Leibungstiefe  : ca. 25 cm
Menge: 251,000 m

**11.02.10 Zulagepreis mittel getönter Farbton**
Zulagepreis für die Ausführung der Vorpositionen im mittel getönten Farbton.
Farbton nach Angabe des Auftraggebers bzw. Farbkonzept.
Hellbezugswert: HBW 80-50
Menge: 257,000 m²

**11.02.11 Beschichtung Sockelbereich mit Finish**
Beschichtung der starkt freqentierten Bereiche (Flure, Garderoben, Gruppenräume U3) im Sockelbereich mit farblosem Finish.
Sockelhöhe:  1,50 m
Farbton:  farblos
Nassabriebbeständigkeit:  R-Klasse 1
Glanzgrad:  seidenmatt (mittlerer Glanz)
Untergrund:  Glasfasertapete, beschichtet,  Dispersionssilikatfarbe
- wasserbasiert, auf Reinacrylat-Basis
- emissionsarm, lösemittel- und weichmacherfrei
- diffusionsfähig, geruchsarm, schmutzunempfindlich
Auftrag im Streich-, Roll- oder Airless-Verfahren entsprechend Herstellervorgaben.
Einschl. der erforderlichen Abklebearbeiten.

angebotenes Fabrikat:  '.............................'
  (vom Bieter einzutragen)
Menge: 470,000 m²

**11.02.12 Anstrich Wandfläche mit Tafelfarbe**
Ausbildung einer abwischbaren Wandteilfläche mit Tafelfarbe als Malbereich der Kita Kinder.
Tafelfarbe als hochwertig verstärkte, acrylatbasierte Funktionsfarbe auf Wasserbasis für Innen.
Nach Anstrich und Trocknung soll eine matte Oberfläche, die mit Tafelkreide und Kreidemarker beschrieben und mit einem feuchten Tafelschwamm/ Microfasertuch/ Wasser/ Reiniger abgewischt werden kann.
Einschl. der erforderlichen Abklebearbeiten.
Einzelflächen: ca. 1,50 x 2,00 m

angebotenes Produkt:  '.............................'
  (vom Bieter einzutragen)
Menge: 5,000 m²

**11.02.13 Anstrich Stahlzargen**
Erstbeschichtung auf grundierten Stahlzargen, innen, mit Alkydharzlack, deckend, wie folgt:

- Grundbeschichtung überprüfen, ggf. ausbessern
- Grundbeschichtung mit Korrosionsschutzbeschichtungsstoff
- Zwischenbeschichtung mit Vorlack
- Schlussbeschichtung mit deckendem Alkydharzlack

Untergrund  : werkseitig grundierte Stahlblechzargen
Zargentiefe  : 75-175 mm;
lichte Öffnungsgröße  : bis 1100/2135 mm
Oberfläche  : glänzend
Farbton  : RAL 7005 mausgrau

angebotenes Fabrikat:  '.............................'
  (vom Bieter einzutragen)
Menge: 43,000 St

**11.02.14 Anstrich Geländer**
Deckender Anstrich auf neuem Innengeländer, innen, Lackfarbe, deckend, wie folgt:

- Grundbeschichtung
- Zwischenbeschichtung
- Schlussbeschichtung

Untergrund: Metall
Oberfläche: Speichelfest, Zulassung für Kita Betrieb
Farbton: RAL 3020 Verkehrsrot
Höhe Geländer: 90 cm
Abrechnung nach lfdm Geländer

angebotenes Produkt:  '.............................'
  (vom Bieter einzutragen)

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
Beispielbild Geländer
Menge: 22,000 lfdm

**11.02.15 Bodenbeschichtung, innen, Beton, Epoxid**
Erstbeschichtung auf Bodenfläche, im Innenbereich aus 2-K-Beschichtung auf Epoxidharzbasis, AgBB-geprüft, mit Grundierung, Zwischenbeschichtung, Schlussbeschichtung, einschl. farbloser Versiegelung und aller notwendigen Vor- und Nebenleistungen.

Untergrund: normal saugende Zementestrichfläche
Farbton: hellgrau, nach Wahl des AG

angeb. Fabrikat: '.............................'
  (vom Bieter einzutragen)
Menge: 18,000 m²

**11.02.16 Schallabsorber Kreis 600 mm liefern und montieren**
Lieferung und Montage von Schallabsorbern der Absorberklasse A nach EN ISO 11654.

Mindestabsorptionsgrad (αw ≥ 0,90)
Größe: Durchmesser ca. 600
Stärke: ca. 40 mm
Form: rund
Oberfläche: textile oder vlieskaschierte, matte Oberfläche
Farbe: verschiedene Farbtöne gemäß Farbkonzept des Auftraggebers; Auswahl aus der Standardfarbpalette des Herstellers. Die endgültige Farbverteilung erfolgt nach Freigabe durch den Auftraggeber
Kanten: sauber bearbeitet, gefast oder gleichwertig
Brandverhalten B1 bzw. C-s1,d0

Geeignet für Wand- und Deckenmontage, einschließlich Befestigung

Angeb. Fabrikat  '.............................'
  (vom Bieter einzutragen)
Menge: 20,000 St

**11.02.17 Schallabsorber Kreis 800 mm liefern und montieren**
wie vor, jedoch
Größe:  Durchm. 800 mm
Menge: 20,000 St

**11.02.18 Schallabsorber Kreis 1200 mm liefern und montieren**
wie vor, jedoch
Größe:  Durchm. 1200 mm
Menge: 20,000 St

**11.02.19 Schallabsorber Quadrat 600x600 mm liefern und montieren**
wie vor, jedoch
Form:  Quadrat
Größe:  600 x 600 mm
Menge: 8,000 St

**11.02.20 Schallabsorber Quadrat 800x800 mm liefern und montieren**
wie vor, jedoch
Form:  Quadrat
Größe:  800 x 800 mm
Menge: 8,000 St

**11.02.21 Schallabsorber Quadrat 1000x1000 mm liefern und montieren**
wie vor, jedoch
Form:  Quadrat
Größe:  1000 x 1000 mm
Menge: 8,000 St

USt %: 19,00
